# GS Sommerhofen - Dachsanierung Pavillons
Angebotsaufforderung (GAEB 90, DA83)
DV-Nummer: 12040
Währung: EUR

## Gerüstarbeiten
Datum: 20.06.24

*Hinweis*
Die Baustelle umfasst 2 von 3 Pultdächern der
aneinandergebauten 2-geschossigen Pavillons im Schulhof
der Grundschule Sommerhofen, Sommerhofenstraße 91 in
Sindelfingen.

Die Gebäude wurden ca, 1962 errichtet. Das Dach und
die Unterkonstruktion stammen noch aus dieser Zeit.
Die Dachneigung der Pultdächer betragen ca 8 Grad. Die
Leistungen betreffen ausschließlich Pavillon 2 und
3. Pavillon Nr.1 wurde bereits 2022 saniert.

Der Zugang zur Baustelle erfolgt, wie im
Baustellenzufahrtsplan und Baustelleneinrichtungsplan
dargestellt
über den Schulhof von der Sommerhofenstrasse aus.
Zugang zur Baustelle erfolgt über ein Gerüst. Der
anfallende Bauschutt ist vom Auftragnehmer zu
entsorgen.
Die Bauarbeiten erfolgen im laufenden Schulbetrieb.
Die Betriebszeiten sind von 7:30h 17:30h. Auf die
Belange des Schulbetriebes ist während der Ausführung
Rücksicht zu nehmen.

### Titel 01 Baustelleneinrichtung

**01.1 Baustelleneinrichtung**
Einrichten der Baustelle für sämtliche in der
Leistungsbeschreibung aufgeführten Leistungen.

Vorhalten der Baustelleneinrichtung für sämtliche in
der
Leistungsbeschreibung aufgeführten Leistungen.

Räumen und Säubern der Baustelle sämtliche
Restmaterialien
und Abfälle des Gewerkes sind fachgerecht zu entsorgen
Menge: 1,000 psch

### Titel 02 Gerüstarbeiten

**02.1 Gerüststellung Fassaden**
Gerüststellung, Fassade einrüsten

Auf- und Abbau, sowie Gerüstvorhaltung eines
Stahlrohrgerüstes, für die vorbeschriebenen Arbeiten
gemäß DIN 4420.
Das Gerüst ist mit  Innengeländer auszuführen.

Bei der Gerüststellung sind folgende Merkmale zu
beachten:
Gerüstgruppe III
Tragfähigkeit: 200 kg
für WDVS Arbeiten etc.
Gerüsthöhe: bis ca. 9,00 m
Traufhöhe ca. 4,00 m
Breite: 60 cm Mindestlagenbreite

Gerüstanker sind mit einzukalkulieren.

Beim Abbau des Gerüstes sind die
Bohrlöcher der Gerüstanker
fachmännisch zu schließen
und im Farbton der Fassade zu malern.

inkl. Standzeit 4 Wochen.
Menge: 810,000 m2

**02.2 Gerüst Gebrauchsüberlassung**
Mehrpreis
für weitere Vorhaltezeit des Gerüstes je Woche.

Vorgesehen sind 4 Wochen,

m²Wo = m² x Wochen
Menge: 3240,000 m²Wo

**02.3 Dachfanggerüst**
Dachfanggerüst durch Erweiterung des
Fassadengerüstes im Bereich der Traufe;
Gebrauchsüberlassung bis 4 Wochen
(Grundeinsatzzeit).
Höhe: 1,50 m
Grundeinsatzzeit : 4 Wochen
Menge: 105,000 m

**02.4 Dachfanggerüst, Gebrauchsüberlassung**
Dachfanggerüst durch Erweiterung des
Fassadengerüstes im Bereich der Traufe;
Gebrauchsüberlassung über die 4- wöchige
Grundeinsatzzeit hinaus.
Höhe: 1,50 m

mWo = m x Wochen
Menge: 420,000 m/Wo

**02.5 Gitterträger**
Gitterträger zum Auswechseln der Gerüstfüße.
Länge = ca. 5,0 m
Menge: 2,000 Stk

**02.6 Gerüsttreppenturm**
Gerüsttreppentürme der Lastklasse 3, 2,0 kN/m²,
Breitenklasse W06
aufbauen und vorhalten,
nach DIN EN 12811-1.

Grundstandzeit 4 Wochen beinhaltet

Stgm= Steigmeter
Menge: 20,000 Stgm

**02.7 Verlängerung Gerüsttreppenturm**
Verlängerung der Standzeit für den
Gerüsttreppenturm um je eine
weitere Woche

StgmWo  Steigmeter x Woche
Menge: 80,000 Stgm

**02.8 Verkleidung mit Schutzscreen**
Vollflächige Bekleidung des Gerüstes
mit blickdichtem Schutzgewebe als
Staubschutz und als Sichtschutz.

Diese Maßnahme ist für die Dauer der
Gerüststellung vorzuhalten und ständig
zu warten.
Menge: 810,000 m²

### Titel 03 Taglohnarbeiten

*Hinweis*
Verrechnungssatz für Arbeitskräfte

Verrechnungssatz für Stundenlohnarbeiten die
ausschliesslich
auf Anordnung der Bauleitung ausgeführt werden.
Angeboten wird ein MITTELLOHN der für sämtliche
eingesetzten Arbeitskräfte gleichermassen Gültigkeit
hat, der
sämtliche Aufwendungen enthält, insbesondere den
tatsächlichen Lohn mit den Zuschlägen für Gemeinkosten,
Sozialkassenbeiträge, vermögenswirksame Leistungen,
Auslösungen usw., sowie Lohn- bzw. Gehaltsnebenkosten;
Zuschläge für Nacht-, Sonntags- und Feiertagsarbeit
sind
jedoch nicht eingerechnet. Der
Mittellohn-Verrechnungssatz ist
unter Beachtung der preisrechtlichen Vorschriften
ermittelt. Er
gilt unabhängig von der Anzahl der abgerechneten
Stunden.

**03.1 Mittellohn**
Mittellohn:
Verrechnungssatz für Regiearbeiten aller eingesetzten
Arbeitskräfte.
Menge: 5,000 h

USt %: 19,00
